# Muster-Leistungsbeschreibung
Leistungsbeschreibung (GAEB 90, DA81)
Währung: EUR

## W2.1-E Innenabdichtung System Rapid
Datum: 12.09.25

### Titel 00001 Vorbemerkung

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zur nachträglichen
Bauwerksabdichtung

Die Verfahren und Hinweise der WTA Merkblätter
(Referat 4 Mauerwerk / Bauwerksabdichtung),
insbesondere Merkblatt 4-6-14/D
"Nachträgliches Abdichten erdberührter Bauteile" und
Merkblatt 4-9-11/D "Nachträgliches Abdichten und
Instandsetzen von Gebäude- und Bauteilsockeln"
sind zuberücksichtigen.

*Hinweis*
Hinweis zur nachträglichen
Mauerwerksinjektion

Für die in dieser Muster-Leistungsbeschreibung
beschriebe Mauerwerksinjektion sind die Vorgaben
und Hinweise der WTA-Merkblätter
(Referat 4 Bauwerksabdichtung),
insbesondere das Merkblatt 4-10-15/D "Injektionsverfahren mit zertifizierten Injektionsstoffen gegen
kapillaren Feuchtetransport" zu berücksichtigen.

*Hinweis*
Hinweis zu raumklimatischen Bedingungen
bei Innenabdichtungssystemen

Um die objektspezifischen Anforderungen
an die Raumnutzung zu erreichen und
Kondensatbildung zu vermeiden,
sind geeignete raumklimatische Bedingungen
erforderlich.

Der Wärmeschutz, die Beheizung und
die Belüftung/Entfeuchtung der Räume müssen
im Einzelfall geplant, ausgeführt und
durch den Nutzer praktiziert werden.

Ungünstige raumklimatische Bedingungen sind
zu vermeiden. Ggf. sind zusätzliche Maßnahmen,
wie z.B. die Installation geeigneter
Lüftungsanlagen notwendig.

### Titel 00002 Vorarbeiten

**00002.0001 Estrich im Wandanschluss entfernen**
Estrich d = _______ cm im Wandanschluss ca. 30 cm breit entfernen.
Bauschutt in Container laden.
Einheit: m

**00002.0002 Zwischenwände abtrennen**
*** Bedarfsposition ohne GB
Zwischenwände d = ______ cm
Wandbaustoff _______________
zum Durchziehen der Abdichtung
20 cm breit abtrennen.
Bauschutt in Container laden.

Anmerkung:
Nur nach vorausgegangener statischer
Überprüfung zulässig.
Einheit: m

**00002.0003 Altputz entfernen**
Altputz von den zu sanierenden
Flächen vollständig entfernen.
Anfallenden Bauschutt in
Container verladen.
Einheit: m2

**00002.0004 Nut im Wand-Sohlen-Anschluss schwalbenschwanzförmig ausstemmen**
Nut (ca. 4 x 4 cm) im Wand-Sohlen-Anschluss
mittels geeignetem Werkzeug
schwalbenschwanzförmig ausstemmen.
Einheit: m

**00002.0005 Waagerechte Dichtungsbahn zurückschneiden**
Waagerechte Fugen mit horizontaler
Mauersperrbahn ca. 2 cm tief aufstemmen
und die Mauersperrbahn zurückschneiden.
Einheit: m

**00002.0006 Schadhafte Fugen ausräumen**
Schadhafte Fugen ca. 2 cm tief ausräumen.
Anfallenden Bauschutt in Container verladen.
Einheit: m

**00002.0007 Abzudichtende Flächen reinigen**
Reinigen der abzudichtenden,
mineralischen Flächen.
Zementleim, Staub, Mörtelreste und Grate
sind durch einen mechanischen Abtrag
wie schleifen, strahlen oder fräsen zu entfernen.
Es ist ein staubfreier und tragfähiger
Untergrund herzustellen.
Einheit: m2

**00002.0008 Fließstellen und Wassereinbrüche abdichten**
*** Bedarfsposition ohne GB
Fließstellen und Wassereinbrüche mit
dem schnellabbindenden, druckwasserdichten
und schwindarmen Stopfmörtel Remmers WP RH rapid
abdichten.

Fließstelle min. 3 cm tief und breit
aufstemmen.
Material trocken auf die
Fließstelle auftragen, bei Bedarf
mehrfach wiederholen.

Alternativ:
Kleinmengen anmischen
und zügig verarbeiten.

Verbrauch:
Ca. 1,7 kg/l Hohlraum
Remmers WP RH rapid <1010>
Einheit: St

### Titel 00003 Nachträgliche Mauerwerksinjektion

**00003.0001 Bohrlöcher herstellen, einreihig (horizontal)**
Bohrlöcher mit einem Durchmesser von 12 mm
in einem Abstand von maximal 12 cm
einreihig bohren.

Bohrung bis ca. 5 cm vor Wandende ausführen.
Wände mit einer Dicke > 0,6 m ggf.
beidseitig anbohren.

Vorgesehene Einbauhöhe: _________cm über
OK Bodenplatte

Mauerwerksdicke:_____________cm
Einheit: m

**00003.0002 Bohrlöcher reinigen**
Bohrkanal mittels ölfreier Druckluft
ausblasen.
Einheit: m

**00003.0003 Bohrkanal mit schnell wirkender Silancreme befüllen (Kiesol C+)**
Bohrkanal im drucklosen Injektionsverfahren
mit der lösemittelfreien, hydrophobierenden,
schnell wirkenden und WTA-zertifizierten
Injektionscreme auf Silan-Basis,
Remmers Kiesol C+, befüllen.

Bohrkanal mittels geeignetem Injektionsgerät
einmalig mit der Injektionscreme befüllen.
Die letzten 2 cm des Bohrkanals nicht mit
Creme füllen.

Verbrauch:
Abhängig von Bohrlochdurchmesser und Mauerwerksdicke,
vgl. Angaben im Technischen Merkblatt.
Ca. 0,35 l/m bei 36 cm Wanddicke
Remmers Kiesol C+ <0743>
Einheit: m

**00003.0004 Bohrkanal oberflächig schließen**
Bohrkanal nach der Befüllung
oberflächig mit dem wasserdichtem,
spannungsarmen und rissfrei erhärtenden,
mineralischem Mörtel,
Remmers WP DS Levell,
verschließen.

Verbrauch:
Ca. 0,1 kg / Meter Bohrlochreihe
Remmers WP DS Levell <0426>
Einheit: m

### Titel 00004 Nachträgliche Innenabdichtung, System Rapid W2.1-E

**00004.0001 Grundierung mit verfestigendem Verkieselungskonzentrat**
Abzudichtende, mineralische
Untergründe mit dem lösemittelfreien,
verfestigenden Verkieselungskonzentrat,
Remmers Kiesol, 1:1 mit Wasser verdünnt,
grundieren. Pfützenbildung vermeiden.

Grundierung vollsatt auf den vorbereiteten
Untergrund auftragen. Stark saugfähige Untergründe
bei Bedarf mit Wasser vornässen.
Materialüberschüsse umgehend entfernen.

Grundierung nicht auftrocknen lassen, bei größeren
Flächen abschnittsweise vorgehen.
Nachfolgende Arbeiten frisch in frisch - innerhalb
der Reaktionszeit - ausführen.

Verbrauch:
Ca. 0,1 - 0,3 kg/m²  Remmers Kiesol <1810>
Einheit: m2

**00004.0002 Haftbrücke / Zwischenabdichtung mit starrer, schnell abbindender MDS**
Haftbrücke / Zwischenabdichtung
aus der mineralischen, schnell abbindenden,
hoch sulfatbeständigen Dichtungsschlämme,
Remmers WP Sulfatex rapid,
frisch in frisch auf die Grundierung aus
verfestigendem Verkieselungskonzentrat
auftragen.

Material schlämmfähig gemäß Herstellerangaben
anmischen und mit Quast / Schlämmbürste
einlagig, frisch in frisch auf die Grundierung
auftragen.

Verbrauch:
Ca. 1,6 kg/m²/mm Schichtdicke als Schlämme
Remmers WP Sulfatex rapid <0429>
Einheit: m2

**00004.0003 Nut im Wand-Sohlenanschluss mineralisch schließen, schnellabbindend**
Nut im Wand-Sohlen-Anschluss
mit dem wasserdichtem, schnellabbindenden,
mineralischen Mörtel, Remmers WP Sulfatex rapid,
verschließen.

Produkt spachtelfähig gemäß Herstellerangaben
anrühren und mittels geeignetem
Werkzeug frisch in frisch in den Hinterfeuchtungsschutz / Haftbrücke einbringen.

Verbrauch:
Ca. 2,7 kg/m bei 4 cm x 4 cm Nut
Remmers WP Sulfatex rapid <0429>
Einheit: m

**00004.0004 Mineralische Dichtungskehle herstellen, schnellabbindend**
Im Wand-Sohlen-Anschluss und in allen vertikalen
Innenecken Dichtungskehle aus dem wasserdichten,
schnell abbindenden,
spachtelfähigen Dichtmörtel mit hohem
Sulfatwiderstand
Remmers WP Sulfatex rapid herstellen.

Wand-Sohlenanschluss: Radius / Schenkellänge ca. 5 cm
Vertikale Innenecken: Radius / Schenkellänge ca. 3 cm.

Produkt spachtelfähig gemäß Herstellerangabe
anmischen, frisch in frisch in den Hinterfeuchtungsschutz / Haftbrücke einbringen und mittels
Dichtungskehlenkelle Rundung ausformen.

Verbrauch:
Ca. 1,7 kg/m Dichtungskehle
Remmers WP Sulfatex rapid <0429>
Einheit: m

**00004.0005 Untergrundegalisierung mit schnell abbindendem Dichtmörtel**
Offene Fugen so wie Fehlstellen
oder Ausbrüche > 5 mm
mit dem mineralischem, schnell abbindenden
Dichtmörtel, Remmers WP Sulfatex rapid
verschließen.

Produkt spachtelfähig gemäß Herstellerangaben
anmischen und mit geeignetem Werkzeug
in die frische Haftbrücke applizieren.

Einlagige Schichtdicke < 50 mm.

Verbrauch:
Ca. 1,7 kg/m²/mm Schichtdicke als Spachtel
Remmers WP Sulfatex rapid  <0429>
Genauen Bedarf an einer ausreichend großen
Probefläche ermitteln.
Einheit: m2

**00004.0006 Innenabdichtung mit schnell abbindender MDS bei W2.1-E**
Innenabdichtung gemäß der Wassereinwirkungsklasse
W2.1-E "Mäßige Einwirkung von drückendem Wasser"
aus der schnell abbindenden, mineralischen
Dichtungsschlämme (MDS, geprüft nach PG-MDS und WTA)
Remmers WP Sufatex rapid herstellen.

Abdichtung der Wandflächen von definierter OK
auf die Bodenplatte anschließen, Anschlußbreite > 20
cm.

Material schlämmfähig gemäß Herstellerangaben
anmischen und mittels geeignetem
Applikationsverfahren mehrlagig und fehlstellenfrei
auf den vorbereiteten Untergrund auftragen.

Mindesttrockenschichtdicke > 3 mm.

Verbrauch:
Ca. 4,8 kg/m² Pulver bei 3 mm Trockenschichtdicke
Remmers WP Sulfatex rapid <0429>
Einheit: m2

**00004.0007 Zwischenwandabtrennung schließen**
Öffnung der Zwischenwandabtrennung
mit Steinen gleicher Art schließen.

Gewählte Steinart: __________________
Einheit: St

### Titel 00005 Sanierputzauftrag

**00005.0001 Haftbrücke auf Innenabdichtung herstellen (rapid)**
*** Grundposition ZZ 001.0
Haftbrücke aus der schnell abbindenden,
mineralischen Dichtungsschlämme
(MDS, geprüft nach PG-MDS und WTA zertifiziert)
Remmers WP Sufatex rapid herstellen.

Nach Trocknung der letzten Abdichtungslage,
spätestens am nächsten Tag, Material schlämmfähig
gemäß Herstellerangaben anmischen und Haftbrücke
herstellen, nachfolgend Putzmörtel frisch in frisch
auftragen.

Verbrauch:
Ca. 1,6 kg/m²
Remmers WP Sulfatex rapid <0429>
Einheit: m2

**00005.0002 Haftbrücke mit Vorspritzmörtel auf Innenabdichtung herstellen (rapid)**
*** Wahlposition ZZ 001.1
Haftbrücke aus der schnell abbindenden,
mineralischen Dichtungsschlämme
(MDS, geprüft nach PG-MDS und WTA zertifiziert)
Remmers WP Sufatex rapid und dem
schnell abbindenden Vorspritzmörtel
Remmers SP Prep rapid herstellen.

Nach Trocknung der letzten Abdichtungslage,
spätestens am nächsten Tag, Haftbrücke als Schlämme
aufstreichen und frisch in frisch Vorspritzmörtel
volldeckend einwerfen.

Bei längeren Wartezeiten Haftverbund mit
Remmers ZM HF basic verbessern.

Putzauftrag nach ausreichender Trocknung des
Vorspritzmörtels.

Verbrauch:
Ca. 1,6 kg/m²
Remmers WP Sulfatex rapid <0429>
Volldeckend ca. 4 - 6 kg/m²
Remmers SP Prep rapid <0406>
Für Haftbrücken, Schlämmen: Ca. 0,1 - 0,2 kg/m²
Remmers ZM HF basic <0220>
Einheit: m2

**00005.0003 Sanierputzauftrag innen (rapid)**
Oberputz aus dem schnell erhärtenden,
wasserdampfdiffusionsoffenen,
porenhydrophoben WTA-zertifizierten
Sanierputz Remmers SP Top rapid
herstellen.

Angemischtes Material auf den vorbereiteten
Untergrund auftragen, Schichtdicke > 20 mm.

Nachbearbeitung der Oberfläche nach Ansteifen oder
vorbereiten der Oberfläche für nachfolgende Schichten

nach ausreichender Trocknung mit Gitterrabot.

Verbrauch:
Ca. 16 kg/m² bei 20 mm Schichtdicke
Remmers SP Top rapid <0404>
Einheit: m2

**00005.0004 Mineralischen Flächenspachtel auftragen (SP Fill Q3)**
*** Bedarfsposition ohne GB
Feine, geschlossene und anstrichfähige Putzflächen
mit dem mineralischen Flächenspachtel
Remmers SP Fill Q3, herstellen.

Produkt mit geeignetem Werkzeug als Kontaktschicht
aufbringen, anschließend in gewünschter Schichtdicke
(einlagig, 1- 5 mm) auftragen.
Nachbearbeitung der Oberfläche nach Ansteifen.
Nach Erhärtung schleifbar.

Verbrauch:
Ca. 1,3 kg/m² je mm Schichtdicke
Remmers SP Fill Q3 <0409>
Einheit: m2

**00005.0005 Oberflächenbeschichtung mit wasserdampfdurchlässigem Farbsystem**
Farbbeschichtung aus der hoch
wasserdampfdurchlässigen, lösemittelfreien
und emissionsarmen Innenwandfarbe
Remmers Color SP herstellen.

Material gut aufrühren.
Tragfähige, tockene und staubfreie Flächen mit
geeignetem Werkzeug beschichten.
Material je nach Untergrundbeschaffenheit in
1-2 Arbeitsgängen applizieren.

Verbrauch:
Ca. 0,13 - 0,15 l/m² je Arbeitsgang
Remmers Color SP <3080>
Einheit: m2

**00005.0006 Estrich am Wandanschluss ergänzen**
Estrich an den Mauerwerksanschlüssen
mit PCC-Estrichmörtel
Remmers Betofix R4 EM [basic] ergänzen.

Verarbeitung gemäß Herstellerangabe.
Der ursprünglich vorhandene
Aufbau ist wieder herzustellen.

Verbrauch:
Ca. 2,0 kg/m²/mm Schichtdicke, bzw. ca. 2,0 kg/dm³
Remmers Betofix R4 EM [basic] <1086>
Einheit: St
